# Sporthalle Altenahr - Neubau nach Flutschaden
Angebotsaufforderung (GAEB 90, DA83)
DV-Nummer: 2022-38
Währung: EUR
Auftraggeber: Verbandsgemeindeverwaltung Altenahr, Roßbergstr. 14, 53505 A

## Trafo
Datum: 19.06.26

*Hinweis*
Das Bauvorhaben befindet sich in Altenahr im Ortsteil
Altenburg.

In der unmittelbaren Nachbarschaft befinden sich eine
Grundschule, Wohnbebauung sowie öffentliche
Parkplätze
Das Grundstück kann auf der Nordseite (Schulhof) und
Südseite (Außensportfläche) angefahren
werden.
Auf der Außensportfläche befinden sich aktuell
temporäre Containerbauten, die ein Jugendbüro und
Lagerflächen beherbergen.

Die Verbandsgemeindeverwaltung Altenahr beabsichtigt
im Norden der geplanten Realschule eine
neue Mehrzweck-Sporthalle inkl. Kopfbau und
Verbindungsbau zum Schulgebäude zu errichten.
Das hier auszuführende Bauprojekt umfasst die
Sporthalle, den Kopfbau sowie den Verbindungsgang.

Für die Sporthalle wird ein nahezu quadratisches
Gebäude bestehend aus einer
3-Feld-Mehrzwecksporthalle und eines 2-stöckigen
Kopfbaus inkl. Tribünenbereichen geplant.

Die Grundrissabmessungen betragen ca. 50,2m x 68,8m.

Die geplante Attikahöhe liegt auf ca. 11,13m.

Im Kopfbau beträgt die Geschosshöhe im EG ca. 4,0m und
im 1.OG ca. 5,2m.

Der Hallenbereich wird eingeschossig ausgeführt.

Das Gebäude ist nicht unterkellert.

Die Oberkanten der Rohdächer liegen auf ca. 10,29m
(TRH Westseite), 9,25m (Kopfbau), bzw.
10,35m (Hallenbereich).

Zwischen den jeweiligen Dächern wird stets eine
Aufkantung als Attika angeordnet. Das
Obergeschoss springt gegenüber dem Erdgeschoss entlang
Achse B um ca. 5m zurück.

Auf allen Dachdecken wird eine extensive Begrünung
aufgebracht.
Im 1.OG sind neben den Tribünen die Besucherbereiche
(Garderobe, WCs) sowie Technik- und
Lagerbereiche untergebracht.
Im EG sind die Umkleiden nebst den dazugehörigen
Sanitärbereichen und weitere Technik- und
Lagerflächen sowie ein Treppenhaus zu finden.

Die Hallengröße beträgt im Grundriss insgesamt ca.
29,62m x 49,0m und kann mittels an der
Dachkonstruktion befestigten Trennvorhängen in 3
separate Hallenbereiche unterteilt werden.
Darüber hinaus werden weitere Sportgeräte wie Seile,
Basketballkörbe und Ringe an das
Dachtragwerk gehängt.

Im Süden des Kopfbaus befindet sich der
Eingangsbereich eine weitere Treppe und ein Aufzug
sowie
der angrenzende Verbindungsgang zum Schulgebäude.

Fläche des Baugrundstückes:  ca. 28.292 m2
Fläche Grundschule:  ca. 6545 m²
Fläche Sporthalle:  ca. 6495 m²
Fläche Realschule:  ca. 6.740 m²
Fläche Außensportanlagen:  ca. 7690 m²
Fläche Jugendbüro:  ca. 777 m²

Konstruktion:

Bodenplatte/Tiefengründung gemäß Statik und
Bodengutachten;
Fundamente:  Bodenplatte C 25/30, d=40cm und
Schachtringe (Brunnengründung) mit einem
Durchmesser von 1,0m bis 2,0m auf gewachsene Böden
gem. Bodengutachten; oberseitige
Schweißbahnabdichtung. Einzel- und Streifenfundamente
n. Statik

Außenwände : Stahlbeton, d= 25cm;
Stahlbetonfertigteile, d=25cm

Innenwände : Stahlbeton, d= 25cm; alle weiteren
tragenden und nichttragenden Innenwände werden in
Mauerwerk ausgeführt.

Dachkonstruktion EG : Flachdach als massive
Stahlbetondecke, Stärke: 20-25 cm
Dachkonstruktion OG: Flachdach als massive
Stahlbetondecke, Stärke: 20-25 cm
Dachaufbau: Wärmedämmung und Gründach für extensive
Begrünung gem. GEG-
Berechnung/-Planung, Abdichtung 2-lagig mittels
Bitumenschweißbahnen Dachkonstruktion Halle:
Trapezblechlage auf Tragkonstruktion aus
Stahl-Fachwerk-Bindern, Gründachaufbau gem. übrigen
Dachflächen

*Hinweis*
Die Erschließung der Baustelle erfolgt über die
bestehenden Straßen "Am Steinacker" und
"Schulstraße" in Altenahr im Ortsteil Altenburg.

Rettungswege sowie Straßen und Wege mit ausgewiesenes
fußläufigen Erschließungen sind in jedem
Fall von Baustellenfahrzeugen freizuhalten.

Dazu werden vor Beginn der Maßnahme entsprechende
Planunterlagen den AN zur Verfügung
gestellt.

Verschmutzungen und Beschädigungen von Straßen, Wegen
und Höfen sind zu vermeiden, bzw.
sofort und unaufgefordert zu beseitigen.

Eine angepasste und vorausschauende Fahrweise durch
das der Schule vorgelagerte Wohngebiet ist
dringend erforderlich.

Die Hinweise der Bauleitung und des Sicherheits- und
Gesundheitsschutzkoordinators sind zu
beachten.

Die Beantragung und Einholung der Genehmigungen für
die (temporäre Sperrung) von Gehwegen,
Straßen oder Teilen davon, z. B. für Anlieferungen
oder die Nutzung durch besondere Fahrzeuge
(Schwertransport, Überbreite, Überlänge) erfolgt durch
den AN.

Die Gebühren für die Sperrgenehmigung trägt der AN.
Sofern eine Sondernutzung des öffentlichen
Straßenraumes erforderlich ist, ist der dazugehörige
Antrag mit dem AG abzustimmen. Antragsteller
und Gebührenbescheidempfänger ist der AG.

Die Kosten für die Sondernutzung des öffentlichen
Straßenraumes trägt nicht der AN.

Parkmöglichkeiten für Firmenfahrzeuge stehen innerhalb
der Baustelleneinrichtung in ausreichendem
Umfang zur Verfügung. Privatfahrzeuge der Mitarbeiter
dürfen während der Bauzeit die Parkplätze auf
der Baustelleneinrichtungsfläche nicht benutzen.

10 Örtlichkeit
Der Bieter kann sich vor Abgabe des Angebotes an Ort
und Stelle über Art, Umfang und eventuelle
Erschwernisse der auszuführenden Leistung sowie über
die Zufahrtsmöglichkeiten zum Gelände zu
informieren.

20 Baustelleneinrichtung
Der in der Anlage beigefügte
Baustelleneinrichtungsplan stellt die wichtigsten
Bestandteile der
Baustelleneinrichtung dar, u.a.:
- Verlauf Bauzaun mit Zugangstoren/-türen
- mögliche Lagerflächen in Abstimmung mit der
Bauleitung
- Kurzzeitparkmöglichkeiten für Firmenfahrzeuge
Halteverbotsbereiche
- mögliche Standorte von Firmencontainern in
Abstimmung mit der Bauleitung

Die Containerstellung der betriebseigenen Container
des AN ist vor Anlieferung der Container mit der
Bauleitung abzustimmen.

Es werden Lagermöglichkeiten in Form von Stellflächen
zur Verfügung gestellt.

Die Nutzung der im Baustelleneinrichtungsplan
eingetragenen Standorte für Materiallagerung und
Container bzw. zusätzlich erforderliche Flächen sind
mit der Bauleitung vor Beginn der Arbeiten
abzustimmen, ebenso die Plätze für Geräte- und
Schuttcontainer. Sofern zusätzliche Flächen benötigt
werden, sind diese vom AN eigenverantwortlich zu
beschaffen. Für die Absicherung der Materialien
und persönlichen Gegenstände hat der AN zu sorgen. Die
Bau- und Lagerflächen sind ständig
besenrein zu halten.

Die gesetzliche Entsorgung von Verpackungsmaterial und
Bauschutt ist Sache des AN. Kommt der AN
seiner Verpflichtung nicht nach, veranlasst der AG die
Reinigung, sowie den Abtransport der Abfälle
auf Rechnung des AN. Auf die erforderliche Reinigung
der ausfahrenden Fahrzeuge wird besonders
hingewiesen. Die Baustraßen und die öffentlichen
Straßenflächen sind von Bauschmutz sauber zu
halten. Verunreinigungen / Verschmutzungen der
umliegenden Straßen, die durch den Auftragnehmer
verursacht wurden, sind umgehend zu beseitigen. Ggf.
sind diese Bereiche mehrmals täglich zu
reinigen. Wird dies unterlassen, behält sich der AG
vor, durch ein Straßenreinigungsunternehmen die
Verschmutzungen beseitigen zu lassen. Die Kosten
hierfür werden dem Auftragnehmer in Rechnung
gestellt.

Sanitäre Einrichtung und Pausenräume werden bauseits
zur Verfügung gestellt.

Die Aufstellung von Wohnunterkünften auf dem
Baugrundstück ist nicht erlaubt.
Der Bauherr untersagt ausdrücklich die Nutzung der
Zuwegungen als Lager- und Arbeitsplatz.
Lagerfläche ist auf dem Grundstück vorhanden, die
Flächen werden dafür in einem
Baustelleneinrichtungsplan zugewiesen.

Das Abstellen von Firmen- und Personalfahrzeugen auf
dem Grundstück ist außer zum kurzzeitigen
Entladen nur in den dafür ausgewiesenen Bereichen
gestattet.

Die Materialanlieferung und Lagerplätze sind mit der
Bauleitung frühzeitig abzustimmen.

Der Bieter hat für sein Gewerk die jeweiligen
Transportwege und -art, etc. selber festzulegen und bei
der Kalkulation mitzuberücksichtigen, eine
Hilfestellung durch den AG wird nicht geschuldet. Der
Bauzaun darf ohne ausdrückliche Genehmigung der
Bauleitung weder geöffnet noch in seiner
Funktion oder Lage geändert werden. Personen, die
weder zum Bauherr oder Planungsteam noch
zum Ausführungsteam
gehören, ist der Zutritt zur Baustelle nicht
gestattet. Der AN erhält zu den Toren der Baustelle
jeweils
einen Schlüssel. Die Baustellentore sind geschlossen
zu halten und nach dem Befahren und
Verlassen des Baufeldes wieder zu verschließen. Soweit
der AN als einziger allein auf der Baustelle
ist, hat er abends für die Schließung der Tore zu
sorgen, ansonsten wird dies von der Bauleitung
koordiniert und ist auf deren Anweisung auszuführen.

30 Versorgungsanschlüsse
Baustellenanschlüssen für Baustrom und Bauwasser,
sowie Baustromverteiler, Unterverteiler und
Baustellenbeleuchtung werden bauseits zur Verfügung
gestellt.
Arbeitsplatzleuchten und Verlängerungskabel hat der AN
auf eigene Kosten aufzustellen, vorzuhalten
und zu beseitigen.

40 Verwertung/Beseitigung
Abfälle im Sinne des Kreislaufwirtschafts- und
Abfallgesetzes (KrW-/AbfG) - z. B. Bau- und
Abbruchabfälle, Erdaushub etc. - sind vorrangig zu
verwerten. Abfälle, die nicht verwertet werden
können, sind ordnungsgemäß zu beseitigen. Dabei wird
zwischen nicht überwachungsbedürftigen,
überwachungsbedürftigen und besonders
überwachungsbedürftigen Abfällen unterschieden.
Abfälle im
Sinne des
Kreislaufwirtschafts- und Abfallgesetzes der im
Leistungsverzeichnis enthaltenen Positionen sind
entsprechend ihrer Abfallschlüsselnummer einer für sie
zugelassenen Abfallentsorgungsanlage
zuzuführen. Auskünfte zu diesem Thema können
zugelassene Entsorgungsfachbetriebe und die
verantwortlichen Behörden erteilen. Der Nachweis über
die Entsorgung (gemäß der
Nachweisverordnung) ist mit jeder A-Kontorechnung,
spätestens jedoch nach Aufforderung durch die
Bauleitung zu erbringen. Der Unternehmer hat
verantwortungsvoll seinen Schutt / Abfall zu
beseitigen.
Generell wird auf die DIN 18299 / VOB/C verwiesen,
ergänzend wird vereinbart, dass der AN
regelmäßig (1 x pro Woche) seinen Schutt/Abfall
beseitigt.

50 Lärm-, Schmutz und Erschütterungsschutz
Die Beeinträchtigungen im Baustellenbereich und den
umgebenen Straßen und Gehwegen durch
Lärm, Erschütterung oder Staub sind für Anwohner,
Passanten und das Baustellenpersonal auf das
unvermeidbare Maß zu beschränken. Der Unternehmer hat
alle Arbeiten mit Geräten auszuführen, die
dem neusten Stand des Immissionsschutzgesetzes
entsprechen.
Schneidgeräte sind mit Schalleinhausungen zu umwehren.
Die Kosten sind in die EP einzurechnen.

60 Schutz vorhandener Bauteile
Vorhandene Bauteile, auch außerhalb des
Arbeitsbereichs des AN, sind durch den AN für die Dauer
seiner Leistungen zu schützen, wenn sie durch diese
gefährdet werden könnten. Für alle durch den
Auftragnehmer verursachten Schäden haftet er in vollem
Umfang.

70 Verantwortlicher Bauleiter
Der AN benennt bei der Auftragserteilung schriftlich
den für das Projekt verantwortlichen Bauleiter. Die
Anwesenheit des deutsch sprechenden Verantwortlichen
während der gesamten Ausführungszeit auf
der Baustelle gehört zur Leistung des AN. Der AN
stellt dem AG die Funktelefonnummer des
Bauleiters zur Verfügung.

Während der beauftragten Tätigkeit ist die Anwesenheit
des Projektleiters des AN bei der
wöchentlicher Bausitzung verpflichtend und
entsprechend einzukalkulieren. Bei Bedarf werden
zusätzliche Termine über die wöchentlichen Beratungen
hinaus vereinbart.

Der Projektleiter des AN muss mit ausreichender
Entscheidungsbefugnis ausgestattet sein, um
verbindliche Vereinbarungen treffen zu können und
Anweisungen der AG erforderlichenfalls sofort
ausführen zu lassen.

80 Bauüberwachung
Der Auftraggeber überträgt die Bauüberwachung einem
Planungsbüro bzw. dessen Bevollmächtigten,
der bevollmächtigt ist, den AG bei den Belangen der
örtlichen Baudurchführung zu vertreten. Zu
Änderungen und Ergänzungen des Vertrages ist die
Bauüberwachung nicht berechtigt.

90 Sicherheit und Gesundheitsschutz
Der Bauherr wird gem. Baustellenverordnung einen
Koordinator für Sicherheit und Gesundheitsschutz
(SiGeKo) auf der Baustelle bestellen.
Der Auftragnehmer hat die Hinweise des SiGeKo zur
Arbeitssicherheit und zum Gesundheitsschutz zu
berücksichtigen. Sämtliche Verpflichtungen des AN
bleiben hiervon unberührt. Es wird darauf
hingewiesen, dass der AN die Bestimmungen des
aktuellen Arbeitsschutzgesetzes eigenverantwortlich
einzuhalten hat. Ergänzend sind die Richtlinien des
Arbeitsschutzes RAB (10, 30, 31, 33) sowie die
Vorschriften der BG nach BGV 8 zu beachten.

Für die Baustelle wird bauseitig ein Sicherheits- und
Gesundheitsschutzplan erarbeitet, der die zu
erwartenden Gefährdungen bei den einzelnen Gewerken
auflistet und Lösungen für einen sicheren
Baustellenbetrieb angibt. Jeder Auftragnehmer ist
verpflichtet, sich vor Beginn der Arbeit über die
Inhalte des SiGe-Plans zu informieren und bei der
Ausführung zu berücksichtigen. Zur Information
kann der SiGeKo Erläuterungstermine festsetzen an
denen teilzunehmen der AN verpflichtet ist.

Soweit der Auftragnehmer für sein Gewerk vom SiGe-Plan
abweichende Gefährdungen feststellt, hat
er diese vor Beginn der Arbeiten der Bauleitung des AG
anzuzeigen und Sicherheitslösungen
darzulegen.
Gleiches gilt, wenn der AN vom SiGe-Plan abweichende
Sicherheitslösungen anstrebt. Die
Gefährdungsanalysen und die vorgesehenen
Sicherheitslösungen sind auf Verlangen des AG
schriftlich darzustellen. Der AG kann vom SiGe-Plan
abweichende Sicherheitslösungen zurückweisen
und die im SiGe-Plan aufgeführten Lösungen verlangen.
Werden vom Koordinator bei seinen
Sicherheitsbegehungen Ausführungsmängel in den
Belangen von Sicherheit und Gesundheitsschutz
festgestellt (Begehungsprotokolle), sind diese
unmittelbar zu beseitigen und die Beseitigung innerhalb
von 3 AT schriftlich an den SiGeKo zu melden.

100 Vermessung/Einmessung
Das Einmessen und Abstecken der Hauptachsen des
Gebäudes nach Planvorgaben erfolgt bauseits
durch den Vermesser, ebenso wird ein Höhenbezugspunkt
eingerichtet.

110 Öffentlichkeitsarbeiten
Das Projekt unterliegt einer erhöhten öffentlichen
Aufmerksamkeit. Aus diesem Grund werden
Informationen zum Projekt und über das Projekt
ausschließlich durch den AG koordiniert. Eigene
Veröffentlichungen des AN über das Projekt sind mit
dem AG bzw. der Projektleitung abzustimmen.
Bildrechte sind im Einzelfall zu klären.

Der Bauherr behält sich vor, die Baustelle von einer
Webcam filmen zu lassen, deren Bilder im Internet
abrufbar sind. Der AN informiert seine Mitarbeiter
entsprechend und stimmt einer Veröffentlichung
dieses Bildmaterials zu.

120 Bauschild/Baureklame
Von dem AG wird für das gesamt geplante Bauvorhaben
ein Bauschild errichtet. Es besteht kein
Rechtsanspruch auf Nennung des Unternehmensnamens auf
dem Bauschild.

Jegliche weitere Firmenreklame in Form von Schildern
oder Beschriftungen, auch als Gerüstplanen
o.ä. ist untersagt. Unberechtigt angebrachte
Firmenreklame ist durch den AN unverzüglich auf
Anforderung zu entfernen bzw. wird nach fruchtloser
Aufforderung auf Kosten des AN durch den AG
entfernt.

*Hinweis*
130 Gebühren
Alle Aufwendungen und Gebühren für erforderliche
Prüfungen, Gestattungen, Genehmigungen, die für
die Errichtung und Inbetriebnahme der Bauteile dieses
Leistungsverzeichnisses erforderlich sind, sind
vom AN zu tragen und einzukalkulieren. Dies betrifft
auch Gebühren für erforderliche Prüfingenieure,
Einleitgebühren, Gebühren an die Stadt oder die
Versorger, sofern dieses nicht im Einzelfall bereits
von dem AN getragen werden.

Alle im Zusammenhang mit Sondervorschlägen und
Alternativausführungen des Auftragnehmers
erforderlichen Leistungen, Kosten und Gebühren
(einschl. Prüfgebühren, auch die des Prüfstatikers
des AG) trägt nach rechtzeitiger Abstimmung und
schriftlicher Freigabe durch den AG - der AN.

Sofern für Abnahmen die Erstellung oder Beschaffung
von Prüfzeugnissen, Nachweisen o. Ä.
erforderlich sind, hat der AN die Kosten hierfür zu
tragen und entsprechend in seine EP mit
einzukalkulieren.
Den Entsorgungsnachweis muss der AN in eigener
Verantwortung durchführen. Hierfür kann der AN
eine (bauvorhabenbezogene) Entsorgungsnummer
beantragen, sofern der AN keine eigene besitzt.
Ggf. erforderliche Gebühren sind in die EP
einzukalkulieren.

Die Gebühren für Wasser / Strom / WC-Nutzung trägt der
AG.

140 Versicherung
Es werden vom Auftraggeber keine Umlagen für die
Bauleistungsversicherung von der
Abrechungssumme abgezogen. Die Selbstbeteilung für den
AN beträgt 1000,- _ netto je Schadensfall.

150 Bautechnische Abnahmen
Alle für die Leistungen des AN erforderlichen
bautechnischen Abnahmen, sowie die Abnahme mit den
Behörden und den öffentlichen Versorgungsträgern sind
vom AN eigenverantwortlich vorzubereiten
und durchführen zu lassen. Die Bauüberwachung ist zu
diesen Abnahmen einzuladen. Die Kosten
dieser Abnahmen trägt der AN.

AN-seitig erforderliche bautechnische Prüfungen sind
beim Prüfingenieur des Bauherrn durchzuführen.
Für die rechtzeitige vollständige Einreichung ist der
AN verantwortlich. Es wird eine förmliche Abnahme
der Bauleistungen vorgenommen.

160 Güteüberwachung
Prüfzeugnisse, Herstellerdatenblätter,
Verwendbarkeitsnachweise und Zulassungen sowie etwaige
Unterlagen für ein Verfahren  Zustimmung im Einzelfall
(ZiE)  für die vom Auftragnehmer zum Einbau
oder zeitweise Überlassung vorgesehenen Stoffe und
Bauteile zum Nachweis ihrer Eignung und Güte
sind der Bauüberwachung des Auftraggebers vom
Auftragnehmer rechtzeitig, mindestens jedoch auf
Anforderung vor Ausführungsbeginn in übersichtlicher,
prüfbarer Papierform zweifach zu übergeben.
Die eingebauten Stoffe sind über Lieferscheine
nachzuweisen.

Vorgeschriebene und anzubietende Materialien sind
unter Beachtung der Richtlinien des Herstellers
einzubauen. Stoffe und Bauteile müssen sich in
ungebrauchtem Zustand befinden. Für die
brandschutzrelevanten Bauteile hat der AN
Prüfzeugnisse, Prüfbücher der eingebauten Materialien
und Fachunternehmerbescheinigungen einzureichen. Der
Einbau ist mit der Bauleitung und dem
Brandschutzsachverständigen im Vorfeld abzustimmen.
Eventuell sind Zwischenabnahmen
erforderlich.

Ist die Werk- und Montageplanung des Auftragnehmers
durch einen Prüfingenieur für Standsicherheit
zu prüfen, sind die zu prüfenden Unterlagen zusätzlich
zu den Exemplaren für die AG pro Prüfumlauf,
zweifach in prüfbarer Papierform (Pläne farbig,
gefaltet) dem Prüfingenieur des Auftraggebers zu
übergeben.

170 Nebenangebote
Die Abgabe von Nebenangeboten ist nicht zulässig.

180 Schutz der Bauteile
Maßnahmen zum Schutz von Bauteilen vor Verunreinigung
und Beschädigung durch Arbeiten sind
einschl. der dazu erforderlichen Stoffe gem. VOB Teil
C mit in die Einheitspreise einzukalkulieren. Das
vollflächige Abdecken von Fenster- und Fassadenteilen
und Bauteilen aus Stahl, Mauerwerk oder
Beton, sowie Bodenbeläge, Brüstungsbretter und Treppen
und sonstiger nicht zu streichender
Bauteile, eloxierten bzw. empfindlichen Materialien
gilt als solche Maßnahme und wird -sofern nicht
anders in den Positionen aufgeführt - nicht gesondert
vergütet.

190  Ausführungsunterlagen
Bestandteile der Ausschreibungen sind die im
Planverzeichnis angeführten und der
Leistungsbeschreibung beigefügten Pläne. Dem AN werden
die Ausführungsunterlagen digital
übergeben. Der AN erhält bei Auftragserhalt folgende
Unterlagen kostenfrei zur Verfügung gestellt:

1 Plansatz digital
Der AN hat die Vervielfältigung der Pläne auf eigene
Rechnung durchzuführen. Die Pläne sind farbig
angelegt und dementsprechend zu vervielfältigen und
auf der Baustelle bereit zu halten. Dies gilt auch
für eine etwaige Fortschreibung dieser Unterlagen,
Änderungen oder Deckblätter.

Die Planunterlagen können alternativ in einem
Projektraum zur Verfügung gestellt werden, wenn der
AG diesen einrichtet. Die Planunterlagen sind dann vom
AN auf eigene Kosten aus dem Projektraum
herunterzuladen.
Für den AN fallen zur Nutzung des Projektraumes keine
Lizenzkosten an, jedoch ist ein Internetzugang
zur Nutzung erforderlich. Der Aufwand für den Download
von Plänen aus dem Projektraum ist
einzukalkulieren.
Organisation der Zugangsberechtigung, Hilfestellung
bei der Bedienung und Support leistet der
Generalplaner im Bedarfsfalle telefonisch.
Der Auftragnehmer ist verpflichtet, sich anhand der
Planlisten und Anschreiben von der Vollständigkeit
und Richtigkeit der übergebenen Unterlagen zu
überzeugen, auch hinsichtlich der Übereinstimmung
untereinander, mit den örtlichen Gegebenheiten und dem
Leistungsverzeichnis.

200 Abrechnungsunterlagen
Rechnungen sind zweifach zu liefern. Die Erstschrift
ist dabei inkl. Aufmaß an das Planungsbüro zu
liefern:

Die Zweitschrift soll aufgrund der elektronischen
Rechnungserfassung nur elektronisch und mit
Angabe der Maßnahmennummer AkI0026 an die folgende
E-Mail Adresse gesendet werden:

rechnung@altenahr.de

Die Bauüberwachung ist bevollmächtigt, Rechnungen
entgegenzunehmen und durch Stempel des
Planungsbüros den Eingang formell zu dokumentieren.
Die Zweiteilung der Rechnung soll gewährleisten, dass
die Bearbeitung der Rechnung innerhalb der in
der VOB aufgeführten Fristen erfolgt, da eine
Parallelbearbeitung durchgeführt wird. Voraussetzung
hierfür ist die Prüffähigkeit und Vollständigkeit der
Rechnung. Rechnungen können im Übrigen nur
bearbeitet werden, wenn die vollständige
Auftragsnummer aufgeführt ist.

Alle für die Abrechnung notwendigen Unterlagen
(Lieferscheine, Aufmaßblätter, Stundenlohnzettel,
Entsorgungsnachweise) sind in prüffähiger Form, DIN
A4-Format einzureichen. Für die
A-Konto-Zahlungen bzw. Schlussrechnung kann ein
gemeinsam vom AN und der Bauleitung
durchgeführtes Aufmaß erstellt werden, in jedem Fall
ist ein prüffähiges Aufmaß vorzulegen. In
Abstimmung mit der Bauleitung kann evtl. auch
aufGrundlage der Ausführungspläne abgerechnet
werden. Die Rechnungen müssen sich exakt auf die im LV
genannten Positionen und Ordnungszahlen
beziehen und kumuliert aufgestellt sein. Den
Schlussrechnungen sind unaufgefordert die
Materialnachweise in Form objektbezogener
Lieferscheinen beizufügen.

Bei Fragen zur Zuordnung von Massen oder Positionen
ist vor Stellen der Rechnung mit der
Bauleitung Rücksprache zu nehmen. Rechnungen, die ohne
diese, bereits in den
Leistungsverzeichnissen angelegten Zuordnungen vom AN
gestellt werden, müssen zurückgeweisen
werden und müssen gem. der o.g. Systematik aufgestellt
werden.

Der Bieter hat sämtliche Rechnungen einschl. Aufmaße,
Nachweise, Stundenlohnzettel,
Entsorgungsnachweise und Lieferscheine entsprechend
diesen Bauabschnitten aufzustellen. Dieses
gilt auch für die bauteilbezogene Aufteilung bei
Einreichung von Nachträgen. Unklarheiten bezüglich
der Schnittstellen sind vorab mit der Bauleitung
abzustimmen. Dieser Umstand ist mit in die
Einheitspreise einzukalkulieren. Auskünfte zu dem
Leistungsverzeichnis werden durch die
Vergabestelle erteilt. Die Anfragen sind schriftlich
an die Vergabestelle unter Hinweis auf die
Vergabenummer, die betreffenden Positionen des LVs und
die genaue Beschreibung der Unklarheit zu
stellen.

210 Beigefügte Unterlagen und Pläne
Unterlagen und Pläne sind dem LV digital beigefügt und
verbindlicher Bestandteil der
Vertragsunterlagen.

*Hinweis*
Alle für die Ausführung der Leistung in Frage
kommenden Normen sowie Vorschriften der Behörden,
Berufsgenossenschaften, technischen
Überwachungsvereine etc. sind zu berücksichtigen und
einzuhalten.

Die dem Leistungsverzeichnis beigefügten
Ausführungspläne des Planungsbüros  sind Bestandteil
der
Leistungsbeschreibung und von den Bietern bei der
Kalkulation zu beachten.

*Hinweis*
Es sind alle zu diesem Gewerk gehörenden Materialien
und Leistungen, einschließlich der in den
Vorbemerkungen zum Leistungsverzeichnis beschriebenen
zu veranschlagen.
Die aus den Vorbemerkungen resultierenden Leistungen
sind bei Angebot und Ausführung im Rahmen
der aufgeführten Bezugspositionen zu berücksichtigen
bzw. zu kalkulieren.

*Hinweis*
Die ortsüblichen Schutz- und Sicherheitsmaßnahmen sind
vom Auftragnehmer nach den gültigen
Unfallverhütungsvorschriften und den behördlichen
Bestimmungen durchzuführen. Der AN ist
verpflichtet, in ausreichenden Abständen die
Funktionsfähigkeit aller Sicherheitsrelevanten
Leistungen
zu überprüfen. Mindestens aber 1 pro Woche. Werden
flüssige Brenn- und Treibstoffe im Baugelände
gelagert, so sind geeignete Maßnahmen zu treffen, die
jedes Eindringen dieser Stoffe in den
Untergrund verhindern. Auf dem Gelände evtl.
vorhandene oder das Gebäude berührende Bauteile,
Leitungen, Schächte usw. sind gegen Beschädigungen
abzusichern. Deren Abbau bzw. Umleitung ist
vorher mit den zuständigen Stellen zu klären.

Der Auftragnehmer haftet während der Bauzeit bis zur
förmlichen Übergabe der Leistungen an den
Auftraggeber für alle von ihm zu vertretenden Schäden,
die durch die Bautätigkeit an
Erschließungsleitungen, an bestehenden Ver- und
Entsorgungsleitungen, öffentlichen und privaten
Verkehrsanlagen, Bepflanzungen und Grünanlagen der an
das Grundstück grenzenden Bebauung und
an sonstigen Anlagen auf dem Baugrundstück und
benachbarten Grundstücken entstehen.

*Hinweis*
Die laufenden Schutt- und Abfallbeseitigung sowie die
Baureinigung, die mindestens einmal
wöchentlich während der gesamten Bauzeit durchzuführen
sind, sind gem. VOB als Nebenleistungen
in die Teilleistungen einzukalkulieren

Die Ausführung der Arbeiten muss staubarm und gem. den
Vorgaben der Bauberufsgenossenschaft
erfolgen. Dadurch entstehender Mehraufwand ist in den
Einheitspreisen  einzukalkulieren.

Anfallende Abfälle sind nach Abfallart und
Belastungsgrad getrennt gemäß der
Abfallverzeichnis-Verordnung (AVV) zu deklarieren,
gesichert auf der Baustelle bereit zu stellen und
nach den abfallrechtlichen Bestimmungen ordnungsgemäß
und schadlos zu entsorgen.

Die Entkernungs-, Demontage- und Abbrucharbeiten
müssen grundsätzlich selektiv erfolgen, d.h. die
verschiedenen Baustoffe und Materialien sind getrennt
zu erfassen, zu sichern, zu transportieren und
den geltenden Vorschriften entsprechend zu verwerten
bzw. zu entsorgen.

Die Aufsicht über die Baureinigungsarbeiten Bauschutt-
und Bauabfallbeseitigung der Gewerke obliegt
dem Auftragnehmer, der auch dem Auftraggeber gegenüber
hierfür die Verantwortung trägt.

Dem Auftragnehmer obliegt die
Verkehrssicherungspflicht.

*Hinweis*
Zur Abwicklung der übertragenden Leistungen ist vom AN
schriftlich der von ihm damit betraute
verantwortliche Fachbauleiter und dessen
Stellvertreter vor Baubeginn zu benennen. Dieser darf
während der Durchführung der Vertragsarbeiten nur mit
Zustimmung der Bauleitung abgezogen
werden.

Der AN ist verpflichtet über die gesamte Bauzeit ein
Bautagebuch in loser Blattform zu führen, welches
über folgende Punkte Auskunft gibt:

Belegschaftsstärke, nach Berufen getrennt
Ausgeführte Arbeiten mit Hinweis auf Positionsangaben
und Massen sowie Nummern von
Tagelohnberichten.
Betriebszeiten von evtl. Wasserhaltungen
Verzeichnis und Zeitpunkt von Baustoffprüfungen. Die
Ergebnisse bzw. Prüfzeugnisse aller
geforderten Baustoffprüfungen sind der Bauleitung in
2-facher Ausfertigung kostenlos zu
übergeben.
Eingang von Werkplänen und Detailzeichnungen
Mündlich oder schriftlich gegebene Anweisungen des
bauleitenden Architekten und der
Fachingenieure bzw. andere Sonderfachleute.
Besondere Vorkommnisse auf der Baustelle und sonstige
nennenswerte Einzelheiten innerhalb der
Bauzeit
Das Tagebuch ist in 2-facher Ausfertigung zu führen
und vom Bauleiter wöchentlich abzeichnen zu
lassen und wöchentlich zu übergeben.

Alle einschlägigen Unfallverhütungsvorschriften und
Arbeitsschutzbestimmungen
(Arbeitsstättenverordnung und
Arbeitsstättenrichtlinie) sind zwingend zu beachten
und einzuhalten.
Alle Beschäftigten von Firmen sind verpflichtet, diese
Vorschriften und Bestimmungen einzuhalten. Die
Beschäftigung haben sich vor Aufnahme der
Arbeit über die Sicherheitsmaßnahmen ausreichend zu
informieren. Der SIGE-Plan (Sicherheits- und
Gesundheitsplan) ist während der gesamten Bauzeit zu
beachten. Den Anweisungen des Sicherheits-
und Gesundheitskoordinators ist umgehend und zwingend
Folge zu leisten.

Hiermit wird eindringlich auf die Benutzung der
erforderlichen Sicherheitsbekleidung und die
persönliche Schutzbekleidung hingewiesen.

Der AN verpflichtet sich, alle seine Mitarbeiter mit
den Sicherheitsmaßnehmen auf der Baustelle
vertraut zu machen. Der Inhalt des gelben und blauen
Mappe der Berufsgenossenschaften sowie der
SIGE-Plan sind von allen am Bau beteiligten zu
beachten.

Dem AN obliegen alle zur Sicherheit der Baustelle im
Rahmen seines Arbeitsumfanges erforderlichen
Maßnahmen in voller eigener Verantwortung. Hierzu
gehört auch die evtl. Verkehrssicherung einschl.
Vorhaltung der notwendigen Verkehrsbeschilderung.
Evtl. entstehende Kosten für die Anmietung von
Straßenland sind Sache des AN.

Der AN ist verpflichtet, die Baustelle arbeitstäglich
von Schutt, Gerümpel, Müll,
Verpackungsmaterialien und sonstigen Verunreinigungen,
die aus seiner Arbeitsabwicklung herrühren
freizuhalten. Er ist auch für das Sauberhalten der
Zufahrtswege zur Baustelle einschl. etwa in
Mitleidenschaft gezogener öffentlicher Straßen und
Wege im Sinne der Verkehrssicherungspflicht )
823 ff BGB im Rahmen seines Arbeitsbereiches
verantwortlich. Für alle an der Unterlassung solcher
Maßnahmen erwachsenden unmittelbaren Schäden haftet
allein der AN. Insbesondere haftet er für alle
Einrüstungen, Absturzsicherungen u. dgl.

Unzureichende Sicherungsmaßnahmen (Absturzsicherungen,
Gerüste usw.)
bzw. die Beseitigung von Sicherheitsmaßnahmen durch
andere am Bau Beteiligte ist unverzüglich dem
SIGEKO mitzuteilen. Sicherheitsmaßnahmen, die zum
Zweck der Ausführung kurzfristig entfernt
werden müssen, sind unverzüglich wieder in einen
ordnungsgemäßen Zustand zu bringen, so dass
keine Gefährdung anderer am Bau Beteiligter
ausgeschlossen wird.

Die Grenzwerte nach DIN 4150 Erschütterungen im
Bauwesen sind einzuhalten.

Der AN verpflichtet sich, für sämtliche im Rahmen der
Durchführung seiner Leistungen von ihm
verursachten Schäden an umliegenden Gebäuden,
Grundstücken, Zäunen, Pflanzungen, Wegen,
Masten, Vermessungspunkten
usw. Ersatz zu leisten. Für durch ihn verursachte
Beschädigungen an anderen Gewerken ist ebenfalls
Ersatz zu leisten.

*Hinweis*
Für das Angebot und die Ausführung gelten die VOB und
sämtliche für dieses Gewerk zutreffenden
DIN- Normen in der gültigen Fassung, weiterhin sind
die anerkannten Regeln der Technik und die
gesetzlichen und behördlichen Bestimmungen zu beachten
und einzuhalten. Diese Vorschriften gelten,
soweit
nicht durch besondere Bedingungen und Forderungen in
dieser Leistungsbeschreibung ausdrücklich
eine andere Regelung vorgesehen ist.

Ergänzend zu den in VOB Teil C aufgeführten Normen
gelten die Regelwerke der nachstehend
genannten Herausgeber in der zum Zeitpunkt der
Ausführung gültigen Fassung als Grundlage von
Kalkulation und Arbeitsausführung:

UVV Unfallverhütungsvorschriften;
AEB und die jeweils gültigen
Abfallentsorgungsbestimmungen;

### Titel 01 Trafoanlage

**01.0001 Trafo-Kompaktstation.**
Gehäuse
wetterfest, freistehend.

Trafo-Kompaktstation aus Beton, nicht begehbar, mit
Beleuchtung, Doppelschließung (Trafotür Einfachschließung) und niederspannungsseitiger Messung,
(Gesamtgewicht der Station ca. 16 t)

Maximale Maße:
Breite: 2,50 m
Länge: 3,00 m
Höhe: 2,50 m

Die Mittelspannungs- und Niederspannungskabel werden
offen in die Anschlussbereiche der Station geführt.
Die Oberflächenbeschichtung ist wetterfest,
umweltverträglich und UV-beständig, sowie gegen den
Befall von Fungiziden resistent.
Die Wanne ist ohne zusätzliche Beschichtung öldicht
nach
WHG Abschnitt 3.
Seitenwände in Kunststoff-Reibeputz, Dach in
Sichtbeton,
Sockel 25 cm, Türen und Lüftungsgitter aus Aluminium
Das Kompaktstationengehäuse ist gemäß den
Anforderungen des zuständigen EVU (Westnetz) nach TAB
auszuführen.

Die Farbauswahl ist mit dem Bauherren abzustimmen.
Türen und Lüftungsgitter: Alu-eloxiert
Transformator
Drehstrom-Öltransformator für Innenraumaufstellung in
Hermetikausführung

Verlustarm gemäß AA0Ak DIN EN 50588-1
(Ökodesignrichtlinie Stufe 2)

Techn. Daten
Nennleistung 6 800 kVA
Übersetzung 1 11 kV/400 V - 20 kV/400 V
Betriebsspannung  20 -11 /0,4 kV/50 Hz
Umschaltbar  2x2,5%, 5-stufig

Mittelspannungsschaltanlage
Lieferung und Einbau einer SF6-freien Mittelspannungs-
Schaltanlage nach DIN EN 62271-200 (VDE 0671 Teil 200)
bestehend aus:

2 Stück Kabelabzweige inkl.
Dreistellungs- Lasttrennschalter
Hilfsschalter (Schalter und Erder)
Motorantriebe DC 24 V, ansteuerbar über Feldgerät
kap. Spannungsanzeigesystem
Feldgerät
inkl. MOTBUS- Standardanschluss zur FWT (alle Meldungen
und Signale)
inkl. 24 V DC Standardanschluss zur FWT

1 Stück Trafoabzweig inkl.
Dreistellungs- Lasttrennschalter mit HH-Sicherungsanbau
Hilfsschalter (Schalter und Erder)
elektrische Meldung "HH-Sicherung ausgelöst"
kap. Spannungsanzeigesystem
Kurz- und Erdschlussrichtungsanzeiger
Der Einsatz von HH-Sicherungen bei einer Leistung von
800
kVA ist abhängig vom zuständigen EVU und vor
Ausschreibung verbindlich abzustimmen.

gesamter Block mit Hilfsschalter für
Betriebsbereitschaftsanzeige einschl. Schaltanlagenzubehör wie Schalthebel
etc.

Lieferung und Einbau eines luftisolierten
Mittelspannungs-
Messfeldes
Bestehend aus
1 Messfeld, luftisoliert
inkl. Montage und Lieferung der MS-Verrechnungswandler

Bemessungs-Spannung: 12/24 kV
Bemessung-Betriebsspannung: 20 kV
Bemessungs-Stehblitzstoßspannung: 125 kV
Bemessungs-Stehwechselspannung: 50 kV
Bemessungs-Frequenz: 50 Hz
Bemessungs-Kurzzeitstrom: 20 kA
Bemessungs-Stoßstrom: 50 kA
Bemessungs-Kurzschlussdauer: 1 s
Messfeld- Zubehör:
2 Satz Kugelbolzen 25 mm Dämpfungswiderstand

Ausführung Wandler:
 3 Stück Spannungswandler, 20.000-11.000/v3 // 100/v3
/100/v3
/ 100/3 V
1. Messwicklung (100V/Wurzel3): 15 VA Kl. 0,5 (E)
2. Messwicklung (100V/Wurzel3): 2,5 VA Kl. 0,2/3P
3. Hilfswicklung (100/3V, da-dn):  100VA (8h), Kl. 3P
(da-dn)

3 Stück Strom- Wandler, 50/ 5/ 1/ 1 A
1. Messkern: 10 VA, Kl. 0,5 S (E), FS 5  (Verrechnung)
2. Messkern: 2,5 VA, Kl. 0,2, FS 5  (Regeln/
Messen)
3. Schutzkern: 2,5 VA, Kl. 5P20  (Schutz)

Sendzimierverzinkte Einbaubleche zum Nachweis der
Störlichtbogenprüfung

MS-Verrechnungsmessung:
Liefern und Montieren eines Zählermessschrankes gemäß
TAB
Westnetz GmbH, (Lieferung, Montage und Anschluss der
Zähler sowie der Zählermesssatztafel erfolgt durch das
EVU.
Verlegen der Messleitungen zwischen
MS-Verrechnungswandlern und Zählerschrank gemäß TAB
Westnetz GmbH.

Niederspannungsverteilung
Liefern und montieren einer Niederspannungsverteilung
in
offener berührungssicherer Bauweise (DGVU A3).
Fertigung der Verteilung entsprechend den gültigen
IEC-, EN
bzw. VDE-Vorschriften
Bemessungsspannung: 50 Hz 1480 A
Bemessungsbetriebsstrom:  230 V / AC 50Hz
Bemessungsspannung Hilfsstromkreise: IP 2x
Schutzart:
bestehend aus:
1 Stück Montageblech fvz.
1 Stück Sammelschienensystem 100x10 mm Cu
(L1-L2-L3-PEN)
3 Stück Stromwandler 1500/5 A, 10 VA, Kl. 1 auf
Messgerät
1 Stück Erdungsfestpunkt, M12
1 Stück NH-Sicherungs- Lasttrenner als
Einspeiseschalter,
1600A, ohne Sicherungen

12 Stück NH-Sicherungs-Lastschaltleisten, 400 A,
  dreipolig, mit V- Klemme ohne Sicherungen
12 Stück V-Klemmen für PEN-Schiene
  1 Stück Leistungsschalter als Einspeiseschalter,
1000A,
  Ic= 55kA, dreipolig,
  mit Überstromauslösesystem
  mit Unterspannungsauslöser 24 V DC
  mit Hilfsschalter
  4 Stück Einbau und Verdrahtung von Kombi-
Überspannungs-
  Ableitern auf Funkenstreckenbasis mit
integrierter Ableiter-
  Vorsicherung
  3 Stück zwischen Phase und N
  1 Stück zwischen PE und N (Reserve bei
PEN)

  1 Stück Kleinverteiler
1 Stück Kleinverteilergehäuse (Abm.: 370x302x221 mm)
1 Stück Vorsicherung D0-Sicherung 3-polig inkl.
Schmelzsicherung D02 25A
1 Stück digitales Einbaumessgerät mit 3xU 4xI und
Modbus
 inkl. Absicherung LSS B6A 3-polig "Messspannung"
 inkl. Absicherung LSS B6A 1-polig "Hilfsspannung"
3 Stück Sicherheitskontakt Steckbuchsen Schwarz
 inkl. Absicherung durch LSS B6A 3-polig "Messspannung"
1 Stück Schutzkontakt-Steckdose für Fronttafeleinbau
(RCD
inkl.)
 inkl. Absicherung LSS B16A 1-polig
1 Stück Absicherung "Beleuchtung" LSS B16A 1-polig
1 Stück Absicherung "Reserve" LSS B16A 1-polig
1 Stück Absicherung "Reserve" LSS B6A 1-polig

Verteilung komplett aufgebaut und verdrahtet,
Stückprüfung gem. IEC 60439
inkl. deutschsprachiger Dokumentation (Hardcopy bzw.
PDF-Format) bestehend aus:
- Aufbauplan
- 1-poliges Übersichtschaltbild
- 3-poliger NS-Schaltplan
- Klemmenplan
1 NS-Kabeltrageisen, 40x40x5, fvz., ohne
Befestigungsschellen

Schutz- und Fernwirktechnik
1 Stück Montage und Anschluss des vom VNB beigestellten
und parametrierten Gateways
(WNGW inkl. Antenne).

1 Stück Lieferung, Montage und Verdrahtung eines
Isolierstoffverteilers inkl Fernwirkgerät. Unterstütze
Protokolle:

-HHTP
-HTTPS
-SFTP
-SNTP Client/Server
-SNMP
-IPsec
-syslog
-IEC 60870-5-101 Master/Slave (über zudätzliche
serielle
Kommunikationsdmodule)
-IEC 60870-5-103 Master (über zusätzliche serielle
Kommunikationsdmodule)
-Modbus RTU Master (über zusätzliche serielle
Kommunikationsdmodule)
-IEC 60870-5-104 Client/Server
-Modbus TCP Client
-IEC 61850 MMS + GOOSE

1 Stück Lieferung, Montage und Verdrahtung einer
Spannungsversorgung 24 V DC

1 Stück Lieferung, Montage und Verdrahtung eines
Energiespeichers

1 Stück Lieferung, Montage und Verdrahtung eines
Schutzrelais, Schutz und Steuergerät

Alle Verbindungskabel (Modbus, 24 V DC, 230 V AC)
zwischen
den einzelnen Isolierstoff- Verteilern sind inklusive.
Die FWT wird durch in Betrieb genommen mit Anmeldung
Leitstelle inkl. HLP und Q/S- Prüfung. Dies betrifft
nur die
Hardware, die in der Station verbaut ist, externe
Hardware ist
ausgeschlossen.
Die Schutzprüfung erfolgt im Werk inkl.
Schutzprüfprotokoll.

Inkl. Zubehör
  Sicherheits- und Verbotsschilder gemäß DIN 4844
  Übersichtsplan der Mittelspannungsanlage
  Erdungsplan
  Erdungs- und Kurzschlussvorrichtung
  Betätigungshebel
  Stationsdokumentation

Zu liefern und montieren.
Menge: 1,000 St

**01.0002 Aufstellen der vorgenannten Trafoanlage am Aufstellungsort.**
Aufstellen der vorgenannten Trafoanlage am
Aufstellungsort,
ca. 15 m von der öffentlichen Straße entfernt.
Einschl. den
erforderlichen Krankosten sowie allen evtl. mit der
Trafolieferung erforderlichen Nebenkosten.
Menge: 1,000 St

**01.0003 Anschluss der mittelspannungsseitigen Stromleitungszuführung.**
Anschluss der mittelspannungsseitigen
Stromleitungszuführung
auf die vorbeschriebene Trafoanlage unter
Hinzulieferung der
erforderlichen Kabelschuhe und Klemmmaterialien auf die
hierfür vorgesehenen Leitungsabgänge der Schaltanlage
des
Trafos.
Menge: 1,000 St

**01.0004 Genehmigungszeichnungen EVU.**
Erstellung von Genehmigungszeichnungen für das EVU,
sowie
Unterstützung zu den VNB Unterlagen. Nicht enthalten
sind
Unterlagen und Unterstützung zu nicht im Lieferumfang
befindlichen Anlagenkomponenten, wie PV-Anlagen und
Ladeinfrastruktur.
Menge: 1,000 St

**01.0005 Inbetriebnahme mit EVU.**
Tagespauschale Inbetriebnahme der gesamten Mittel- und
Niederspannungsanlage mit dem EVU und dem AG, einschl.
der Einweisung in die Anlage mit dem AG oder dessen
Beauftragten.
Menge: 1,000 St

### Titel 02 Ringerder

**02.0001 V4A Bandeisen als Ringerder.**
V4A Bandeisen in Teillängen als
Erdungsverbindungsleitung
(ohne Erdgraben) im erdfeuchten Boden verlegen. Zu
liefern
und montieren.
Menge: 120,000 m

**02.0002 Anschluss Potentialerder durch Klemmen.**
Anschlüsse des Potentialerders an baus.
Metallgegenstände
wie Außengeländer, Gitterroste oder Metallüberstände
und
sonstige leitfähige Teile durch Klemmen. Zu liefern und
montieren.
Menge: 2,000 St

**02.0003 Messung Erdungswiderstand.**
Messung des Erdungswiderstandes der gesamten
Erdungsanlage lt. DIN VDE 0100 Teil 610, Abs. 5.6.1.5.
mit 24
Einzel-Messpunkten.
Die Ergebnisse sind in den Übergabeschein und in dem
Prüfbuch einzutragen.
Menge: 1,000 St

**02.0004 Kreuzstückedelstahlklemme.**
Kreuzstückedelstahlklemme für zwei Rund- und
Fachleiter nicht
rostend ausgeführt nach DIN 48852, EN 501641-1, V4A. Zu
liefern und montieren.
Menge: 16,000 St

**02.0005 SV-Klemmen für Flachleiter.**
SV-Klemmen für Flachleiter nicht rostend ausgeführt
nach DIN
48852, V4A. Zu liefern und montieren.
Menge: 8,000 St

**02.0006 Kreuzstückklemme.**
Kreuzstückklemme mit Zwischenplatte für Rund- und
Flachleiter, nicht rostend ausgeführt nach DIN 48852,
EN
501641-1, V4A. Zu liefern und montieren.
Menge: 4,000 St

**02.0007 Abstandshalter zum vorlegen von Erdungsleitungen.**
Abstandshalter zum vorlegen von Erdungsleitungen in der
Fundamentsohle.

Werkstoff : St/tZn
Aufnahme FI : 40 mm
Aufnahme Rd : 8-10 mm
Länge : 300 mm

Zu liefern und montieren.
Menge: 40,000 St

**02.0008 Kreuzstücke.**
Kreuzstücke, für ober- und unterirdische Verbindungen
zum
Verbinden von Leitern, in Kreuz- und T-Anordnung.

Werkstoff Klemme : NIRO (V4A)
Klemmbereich Rd / FI : 8-10 mm / 30 mm
Klemmbereich FI / FI : 30 / 30 mm
Werkstoff-Nr. : 1.4571 / 1.4404 / 1.4401
ASTM / AISI : 316Ti / 316L / 316
Normbezug : DIN EN 62561-1

Zu liefern und montieren.
Menge: 4,000 St

**02.0009 Tiefenerder.**
Tiefenerder, Stablänge 1500 m, Edelstahl (V4A) Ø 20 mm,
einschl. Schlagspitze liefern und montieren.
Menge: 27,000 m

**02.0010 Anschlussklemme für Tiefenerder.**
Anschlussklemme für Tiefenerder, Edelstahl (V4A)
Rd Ø 8-10 mm / Ø 20 mm, liefern und montieren.
Menge: 3,000 St

### Titel 03 Stundenlohnarbeiten

**03.0001 Mittelspannungs-Monteurstunden.**
Mittelspannungs-Monteurstunden zum Nachweis auf
besondere
Anweisung der Bauüberwachung = Vertreter AG. Die
Rapportzettel sind täglich der Bauüberwachung =
Vertreter AG
vorzulegen.
Menge: 10,000 h

**03.0002 Helferstunden.**
Helferstunden zum Nachweis auf besondere Anweisung der
Bauüberwachung = Vertreter AG. Die Rapportzettel sind
täglich
der Bauüberwachung = Vertreter AG vorzulegen.
Menge: 10,000 h

**03.0003 Prüftechnikerstunden.**
Prüftechniker zur Parametrierung und Programmierung von
Schutzgeräten sowie zur Unterstützung der
Inbetriebnahme
(IBN) von PV-Anlagen.
Menge: 10,000 h

**03.0004 Erstellung der Montageplanung.**
Pauschale für die Erstellung der Montageplanung der
Trafoanlage einschl. der Fundamentplanung und der
Erdungsplanung für den Potentialausgleich der
Kompaktstation.

Die Montageplanung ist spätestens 4 Wochen nach
Auftragserteilung der Bauleitung zur Prüfung und
Freigabe
vorzulegen.
Menge: 1,000 St

**03.0005 Dokumentation.**
Aufstellen von techn. Unterlagen.

Die Revisions- und Bestandsunterlagen sind in 2-facher
Ausfertigung mit detailliertem Inhaltsverzeichnis in
DIN-A4-Ordner geheftet, sowie digital auf einen
Datenträger,
vor der Abnahme der Anlage dem Auftraggeber zu
übergeben.

Im einzelnen bestehend aus:

Anlagenbeschreibung
Techn. Daten
Fachunternehmerbescheinigung
Konformitätserklärung
Sollwerteinstellungen
Techn. Unterlagen über die eingebauten Geräte
Wartungs- und Ersatzteillisten der Hersteller
Bestandszeichnungen der Anlage (Grundrisse,
Detailpläne,
Anlagen-Schemata)
Pläne als Pause oder Plott - farbig angelegt
1 komplette Dokumentation auf Datenträger, einschl.
allen
Planunterlagen sowie der Bedienungs- und
Wartungsaleitung
Menge: 1,000 St

USt %: 19,00
